# Neuruppin Kita Gildenhall Abbruch und Neubau
Angebotsaufforderung (GAEB DA XML 3.2, DA83)
Projekt: 9124
Währung: EUR
Vergabeart: Verhandlungsverfahren
Auftraggeber: Stadtverwaltung Fontanestadt Neuruppin, Bauamt SG Hochbau, Karl-Liebknecht-Str. 33-34, 16816 Neuruppin; DV-Nummer: LOS07; Vergabenummer: LOS07
Erstellt mit: BECHMANN AVA 2025.140/ GXML Toolbox V3.3 R20210630, BECHMANN AVA 2025.140, 12.03.2026

## Los07 Fenster, Außentüren, Sonnenschutz
Datum: 12.03.2026

### Titel 07 Fenster, Außentüren, Sonnenschutz

#### Bereich 07.V Vorbemerkungen

*Hinweis: Objektbeschreibung*
Auf dem Grundstück der bestehenden Kindereinrichtung soll eine neue Kindertagesstätte für bis zu 80 Kinder errichtet werden. Das Bestandsgebäude ist dafür im Vorfeld komplett abzubrechen.
Beim Neubau handelt sich um einen zweigeschossigen Kubus mit Flachdach in Holzrahmenbauweise.
Da das Grundstück bereits erschlossen ist, werden die vorhandenen Medienanschlüsse für den
geplanten Neubau nur entsprechend angepasst.
Die Gründung des Neubaus erfolgt in Form einer Stahlbetonbodenplatte, die sich auf einer umlaufenden Frostschürze befindet. Die Bodenplatte erhält eine Dämmung auf einer Trennungslage.
Die Außenwände werden als Holzrahmenbau inklusive einer Holzfaserdämmung errichtet. Die Fenster und Fenstertüren sind als Aluminiumfenster mit Isolierverglasung in unterschiedlichen Größen geplant. Die Fenster erhalten sowohl Kipp- als auch Drehbeschläge. Als Haupteingangstür ist eine 2-flüglige Alu-Verbundtür vorgesehen. Als Außenwandbekleidung ist farbiges Plattenmaterial auf Holzbasis auf einer Traglattung angedacht. Die Außenwände werden innenseitig mit OSB-Platten bzw. Gipskartonplatten bekleidet.
Das Gebäude erhält automatisch betriebene außenliegende Sonnenschutzanlagen, um auch den
Anforderungen an den sommerlichen Wärmeschutz zu genügen. Dabei handelt es sich um Jalousien, deren Lichtdurchlässigkeit individuell angepasst werden kann.
Die tragenden Innenwände sind ebenfalls Holzrahmenbauwände, die mit Gipskarton bekleidet und mit Holzfaserdämmung gedämmt werden. Es werden weiterhin nichttragende Gipskartonwände
einschließlich Dämmung errichtet. Die Innenwandöffnungen erhalten Röhrenspantüren.
Die Decke zwischen dem Erdgeschoss und dem 1. Obergeschoss sowie die Dachdecke werden als Brettstapeldecke hergestellt. Die Fußböden erhalten einen Heizestrich auf einer Dämmlage mit
Kautschuk- oder Fliesenbelag. Die Decken werden unterseitig teilweise mit Gipskarton (teilweise als Akustikdecke) bekleidet. In einigen Bereichen verbleiben die Holzdecken materialsichtig.
Die inneren Wände und Decken erhalten Farbanstriche teilweise auf Malervliesuntergründen. In den Sanitär- und Küchenbereichen werden Wandfliesen geplant.
Das Dach wird als Flachdach mit einer extensiven Begrünung errichtet.
Das Gebäude erhält zur barrierefreien Erschließung einen Aufzug. Der Aufzugsschacht wird aus Beton hergestellt. Die vertikale Erschließung erfolgt weiterhin über zwei Treppenhäuser mit Stahlbetontreppen und Metallgeländern einschl. Handlauf.
Das Gebäude wird mit einer modernen Anlagentechnik für die Beheizung und Brauchwasserversorgung ausgestattet. Es kommt eine Luftwärmepumpentechnik zum Einsatz. Die Außeneinheiten der zwei Luftwärmepumpen werden an der Auffahrt am westlichen Giebel positioniert. Um die Heizlast abdecken zu können, kommen zwei Wärmepumpen zum Einsatz, die parallel gefahren werden können. Die Beheizung des Gebäudes erfolgt mit einer Fußbodenheizung. Die Warmwasserversorgung erfolgt dezentral mit Warmwasserspeichergeräten.
Auf dem Flachdach wird eine Photovoltaikanlage aufgestellt. Die erzeugte Energie wird zum
Eigenverbrauch genutzt und kann dafür auch im Batteriespeicher gespeichert werden.
Die Einrichtung erhält eine Hausalarmanlage.
Im Bereich der Außenanlagen werden zwei kleinere Nebengebäude für Lager- und Abstellzwecke und für den Batteriespeicher geplant. Die Nebengebäude werden ebenfalls mittels Stahlbetonbodenplatte auf einer umlaufenden Frostschürze gegründet und erhalten Wände in Holzrahmenbauweise mit Holzfaserdämmung sowie farbiges Plattenmaterial auf einer Traglattung als Außenverkleidung. Die Dächer werden als Flachdachkonstruktion errichtet. Die Nebengebäude sind unbeheizt.
In den Außenanlagen sind Pflaster-, Rasen-, Pflanz- und Spielflächen geplant. Das Grundstück wird mit einer Zaunanlage eingefriedet und Wege und Parkplatzflächen gergestellt. Die vorhandenen Spielgeräte werden ausgebaut und entsorgt bzw. während der Bauzeit eingelagert und wiedererrichtet. Abgängige Spielgeräte werden durch neue Geräte ersetzt.

*Hinweis: Besondere Vorbemerkungen*
Wie Sie der Projektbeschreibung entnehmen können, wird das Bestandgebäude mit Beginn der Arbeiten abgebrochen und anschließend der Neubau erstellt.
Die generelle Baustelleneinrichtung (Bauzaun, Baustrom (ohne eigene Unterverteilung), Bauwasser (ohne Unterverteilung), Baustellen WC (WC- Container) inkl. Reinigung wird durch das Los Baustelleneinrichtung gestellt und kann durch alle Gewerke genutzt werden.
Die Stellung einer Fassadenrüstung zur Leistungserbringung erfolgt durch das Los Gerüstbau. Eigenmächtige Änderungen an der Rüstung sind nicht zulässig.
Bockrüstungen oder mobile Arbeitsgerüste zur Leistungserbringung im Gebeäude sind einzurechnen und werden nicht gesondert vergütet.
Sonstige Baustelleneinrichtungen, Transport-, Hebe-, und Hilfsmittel usw., welche zur Leistungserbringung notwendig sind, sind falls nicht gesondert beschrieben in die jeweiligen Leistungspositionen einzurechnen.
Die Beachtung der gesetzlich vorgeschrieben Arbeits- und Sicherheitsmaßnahmen hat zwingend zu erfolgen. Weiterhin sind sowohl technische, organisatorische und persönliche Schutzmaßnahmen einzurechen und die Mitarbeiter entsprechend der internen Gefährdungsbeurteilung zu untwerweisen. Die Baustelle wird durch einen SiGeKo regelmäßig und unangekündigt kontrolliert und protokolliert.
Sollte Unklarheiten oder Unstimmigkeiten in der Leistungsbeschreibung festgestellt werden, so ist im Zuge der Ausschreibungsbearbeitung darauf hinzuweisen.
Alle Materialnachweise, Lieferscheine, Entsorgungsnachweise, Fachunternehmererklärung usw. sind unaufgefordert mit der jeweiligen Abschlagsrechnung sowie der losweisen Dokumentation bei der Bauleitung einzureichen. Gleiches gilt für das Führen der Bautagesberichte.

Bei der Ausführung von Bauleistungen an Bauteilen mit Brandschutzanforderungen ist durch das ausführende Unternehmen der Nachweis zu erbringen, dass die eingebauten Baustoffe/ Bauteile den durch die Planer, in diesem Falle die Brandschutzplanung, gestellten Anforderungen entsprechen = Brandschutzdokumentation.
Bestandteile Brandschutzdokumentation:
Teil 1 – Verwendbarkeitsnachweis (Dokument je nach eingebautem Material/ Bauteil verschiedene Bezeichnung)
Teil 2 – Übereinstimmungsbestätigung/ Errichterbescheinigung des Fachunternehmers
Teil 3 – Lieferscheine

*Hinweis: Baustellenbesetzung*
Das Führungspersonal ist der Bauleitung vor Baubeginn schriftlich zu benennen (Firmenbauleiter bzw. Obermonteur).
Während der Bauzeit sollte das vom Auftragnehmer einzusetzende Führungspersonal nicht gewechselt werden. Ein deutschsprachiger Polier bzw. Vorarbeiter, der bevollmächtigt ist, Anweisungen entgegenzunehmen und verbindliche Auskünfte bezüglich der Baustellenabwicklung geben kann, muss während der Leistungserbringung ständig auf der Baustelle anwesend sein.
Wird ein Wechsel aus zwingenden Gründen erforderlich, so hat der Auftragnehmer, unter Angabe der Gründe, den Wechsel schriftlich bei der örtlichen Bauüberwachung anzumelden.
Die Teilnahme an den Bauberatungen ist zur Abstimmung der Leistungserbringung sowie Ausführung der Leistung zwingend erforderlich. Sollte eine Teilnahme nicht notwendig sein, so wird dies durch die Bauleitung kommuniziert.
Die Baustelle ist stets mit ausreichend Personal und Material auszustatten, so dass eine kontinuierliche Leistungserbringung entsprechend der Abstimmungen mit der Bauleitung gewährleistet wird.
Sollte eine Besetzung aus irgendwelchen Gründen (Krankheit etc.) nicht, oder nicht in vollem Umfang möglich sein, so ist die Bauleitung unverzüglich über die voraussichtliche Dauer und Kompensationsmaßnahmen zu informieren.

Generell wird eine offene, vertrauensvolle und wertschätzende Zusammenarbeit angestrebt. Daher wird insbesondere bei Fragen, Problemen, Bedenken oder Unstimmigkeiten um eine unverzügliche Meldung gebeten, so dass eine Lösung abgestimmt und kommuniziert werden kann.

*Hinweis: Zusätzliche Technische Vertragsbedingungen*
Art und Umfang der Leistung
Gegenstand dieser Ausschreibung sind Metallbauarbeiten. Die Leistung umfasst die Herstellung, die Lieferung und die Montage von Aluminium-Bauelementen.

Zusätzlicher Gegenstand dieser Ausschreibung sind die Verglasungsarbeiten.
Die Leistung umfasst die Lieferung, das Einsetzen und das Abdichten aller Glasscheiben und Ausfachungen.

Hinweis zu aufgeführte Normen etc.:
Alle aufgeführten Normen, Vorschriften, Gesetze gelten, wenn nicht anders in den Texten vermerkt, in der zum Vertragsschluss gültigen Fassung.

Konstruktionssystem
Die Profil-, Zubehör-, Dichtungs- und Beschlagauswahl muss nach den gültigen Unterlagen des jeweiligen System-Herstellers erfolgen.

Aluminium
Es sind stranggepresste Aluminium-Profile der Legierung EN AW 6060 und EN AW 6063 in Eloxalqualität nach DIN EN 755 und DIN EN 12020 zu verwenden.
Für anodisierte Aluminium-Bleche in Eloxalqualität ist die Legierung AlMg 1, halbhart, (EN AW 5005A) zu verwenden.
Der AN hat sicherzustellen, dass die von ihm angebotenen und verarbeiteten Aluminiumbauteile von Lieferanten stammen, die der A/U/F Initiative, Recycling im Bausektor, angehören, oder einen gleichwertigen schlüssigen produktspezifischen Recyclingprozess (PRP) nachweisen können. Es ist sicherzustellen, dass Produktionsabfälle und demontierte Elemente (Sanierungsbau) aus Aluminium dem Verwertungsprozess, für die Herstellung von Fenster- und Fassadenprofilen, zurückgeführt werden.
Für die angebotenen Aluminium-Profile sind EPD´s (EPD = Environmental Product Declaration) gemäß EN 15804, nachgewiesen gemäß ISO 14025, vorzulegen.
Auf Anforderung des AG hat der AN über die Einhaltung der v.g. Forderungen projektbezogene Bescheinigungen des Herstellers bzw. Prüfzeugnisse und Nachweise vorzulegen.
Zusammenbau unterschiedlicher WerkstoffeBeim Zusammenbau unterschiedlicher Werkstoffe muss gewährleistet sein, dass keine Kontaktkorrosion und keine andere ungünstige Beeinflussung entstehen kann. Es sind Zwischenlagen aus Kunststofffolie oder dgl. vorzusehen.

Systembeschreibung
Die Angaben der formalen Profilabmessungen (Bautiefen und Ansichtsbreiten von außen) und der Konstruktionsmerkmale sind zu berücksichtigen.
Bei Widersprüchen geht die Leistungsbeschreibung in den jeweiligen Positionen den Vorbemerkungen und diesen ZTV vor.

Profilauswahl
Bei wärmegedämmten Profilen sind nur solche zulässig, bei denen die Innen- und Außenschalen durch Wärmedämmprofile durchgehend kraft- und formschlüssig miteinander verbunden sind.
Die Profile müssen die auftretenden Beanspruchungen gemäß DIN EN 1990 nach DIN EN 1991 inkl. der zugeordneten nationalen Anhängen sicher abtragen. Die dabei zwischen Innen- und Außenschalen auftretenden Schubkräfte müssen vom Verbund zuverlässig übertragen werden. Die vom System-Hersteller angegebenen wirksamen Trägheitsmomente (Ix) sind, unter Berücksichtigung der DIBT Richtlinie für thermisch getrennte Profile, für die Auswahl zu berücksichtigen.
Das Prinzip der Wärmedämmung ist für die gesamte Konstruktion einzuhalten.
Alle Verbundprofile der Fenster- und Türsysteme sind mindestens als Dreikammersystem (zwei Hohlprofile plus Verbundzone) auszuführen.
Der Verbund der Profile muss ohne zusätzliche Abdichtung wasserdicht und wasserbeständig sein. Der Falzgrund der Profile muss absolut glattflächig ausgebildet sein (auch die Verbundzone), so dass anfallende Feuchtigkeit immer in die tiefste, außenliegende Ebene (Rinne) des Falzes abgeführt wird, ohne dass hierfür zusätzliche Drainagekanäle hergestellt werden müssen. Die Belüftung des Falzgrundes bei Isolierverglasungen muss nach den Richtlinien der Isolierglas-Hersteller erfolgen.

Profilverbindungen
Eckverbinder müssen in ihrem Querschnitt den inneren Profilkonturen entsprechen. Bei den Gehrungen ist auf eine einwandfreie Verklebung der Gehrungsfläche zu achten. Auch an den T-Stößen ist das Einsickern von Wasser in die Konstruktion - durch entsprechende Füllstücke mit dauerelastischer Abdichtung - zu verhindern.
Bei wärmegedämmten Profilen muss die Dämmwirkung auch im Eck- und T-Verbinderbereich voll erhalten bleiben.

Flügeldichtungen
Die Dichtungen müssen auswechselbar sein.
Für Dreh-, Drehkipp- und Stulp-Fenster ist eine Mitteldichtung vorgeschrieben.
Entwässerung der Konstruktion
Falze und Profilnuten, in die Niederschlag und Kondenswasser eindringen können, müssen nach außen entwässert werden. Sichtbare Entwässerungsschlitze sind mit Kappen abzudecken.
Entwässerung, Dampfdruckausgleichsöffnungen
Entwässerung:
Gemäß DIN 18055 muss sichergestellt sein, dass in die Rahmenkonstruktion eingedrungenes Wasser unmittelbar und kontrolliert abgeführt wird, um Schäden am Fenster und am Baukörper zu vermeiden.
Die Entwässerungsöffnungen zur Außenseite sollen einen Mindestquerschnitt von 5x20 mm haben. Der Abstand der Öffnungen untereinander soll bei diesem Mindestquerschnitt nicht mehr als 600 mm betragen.

Beschläge Fenster Alu
Sind nicht systemgebundene Beschlagteile vorgesehen, müssen diese unter Beachtung der gültigen DIN-Normen ausgewählt werden.

Die für die jeweilige Öffnungsart einzusetzenden Beschläge in ihrer Grundausstattung sind unter Berücksichtigung der Lastannahmen/Gewichte/Größen und der zu erreichenden Öffnungsweite nach den Bemessungstabellen des System-Herstellers einzusetzen. Alle Beschlagteile sind aus nichtrostenden Materialien herzustellen und müssen justierbar sein. Inkl. der erforderliche Zusatzteile wie zusätzliche Verriegelungen, Scherenbefestigungen, Eigenanschlag und Bänder.

Beschläge Türen
Für die jeweiligen Anforderungen der Türen, sind die einzusetzenden Türbänder und Beschläge in ihrer Grundausstattung in den Leistungspositionen beschrieben.
Die Ausführung und die Anordnung der Türbänder ist unter Berücksichtigung der Lastannahmen nach den Bemessungstabellen des System-Herstellers vorzusehen.
Die Stulpbleche der einzusetzenden Schlösser und die Schließbleche müssen aus Edelstahl bestehen.

Zubehörteile wie Zylinder-Rosetten, Drückerstifte, Dichtstücke, Befestigungszubehör und Fußpunktabdichtungen werden in den folgenden Beschreibungen nicht besonders erwähnt; diese Zubehörteile sind jedoch in jedem Fall mitzuliefern.

#### Bereich 07.01 Fenster

*Hinweis: Anforderungen an Fenster*
Soweit in den einzelnen Positionen nichts abweichendes angegeben ist, gelten für
die Fenster folgende Anforderungen:

Herstellen, liefern und einbauen eines hochwärmegedämmten Aluminium Fenster-Systems
mit 75 mm Grundbautiefe. Ausführung systemneutral; angebotene Systeme müssen die beschriebenen optischen, konstruktiven und funktionalen Eigenschaften erfüllen.

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Produkt der Planung: Schüco AWS 75.SI+ o.glw.

Konstruktionsmerkmale:
- raumseitig aufschlagender Flügelrahmen mit 10 mm Flächenversatz zur Rahmenebene
- flächenbündige Außenansicht
- wärmedämmende Isolierstege mit Mehrkammerausbildung als Anschlag für eine koextrudierte Mitteldichtung mit Schaumkern und Doppelhohlkammergeometrie
- Verglasung mittels rechteckiger Glasleisten.
- Befestigung der Glasleisten mittels toleranzausgleichenden Kunststoffhalter bzw. gleichwertigen Befestigungselementen

Profilbautiefen:
Blendrahmen75 mm
Flügelrahmen 85 mm

Profilansichtsbreiten:
Blendrahmen, unten 59 mm
Blendrahmen, seitlich und oben 59 mm
Flügelrahmen (Fenster) 41 mm

Glasaufbau: 3-fach Wärmedämmglas, Argon 0,7
Glasart außen Float
Glasart mitte Float
Glasart innen VSG

U-Wert des Fensters mit Dreischeibenverglasung, 20% Rahmenanteil, Tab. F.4
(verbesserter Randverbund)
Ug≤ 0,70
Uf ≤ 1,50 W/(m²K)

Oberfläche: werkseitig endbehandelt, pulverbeschichtet
Farbton:  RAL 7005 mausgrau

Öffnungsart: Manuell innen öffnend, Kipp-vor-Dreh-Bedienung
Beschlagsystem verdeckt liegend
Fenstergriff:  Edelstahl, matt, mit ovaler Rosette, Befestigung verdeckt, Einhandbedienung, Griff und Hebel gerundet

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Produkt der Planung: HOPPE Paris Edelstahl-Dreh-/Kipp-Fenstergriff o.glw.

angebotenes Produkt Fenstergriff: '.............................' (vom Bieter einzutragen)

angebotenes Produkt Fenster : '.............................'

  (vom Bieter einzutragen)

**07.01.1 Aluminium Fenster, 1300/1300 mm**
wie "Anforderungen an Fenster" beschrieben

Öffnungsmaß Holzrahmenbau: 1300 x 1300 mm
lichtes Öffnungsmaß Fenster: 1162 x 1127 mm
Menge: 20,000 St

**07.01.2 Aluminium Fenster, 1100/600 mm, Kipp**
wie "Anforderungen an Fenster" beschrieben, jedoch nur Kipp-Beschlag

Öffnungsmaß Holzrahmenbau: 1100/600 mm
Menge: 4,000 St

**07.01.3 Aluminium Fenster, 1200/600 mm, Kipp**
wie "Anforderungen an Fenster" beschrieben, jedoch nur Kipp-Beschlag

Öffnungsmaß Holzrahmenbau: 1200/600 mm
Menge: 1,000 St

**07.01.4 Aluminium Fenster, 1300/600 mm, Kipp**
wie "Anforderungen an Fenster" beschrieben, jedoch  nur Kipp-Beschlag

Öffnungsmaß Holzrahmenbau: 1300 x 600 mm
Menge: 2,000 St

**07.01.5 Aluminium Fenster, 1700/600 mm, Kipp**
wie "Anforderungen an Fenster" beschrieben, jedoch nur Kipp-Beschlag

Öffnungsmaß Holzrahmenbau: 1700/600 mm
Menge: 4,000 St

**07.01.6 Werkplanung für neu zu fertigende Fenster**
Anfertigung einer Werkzeichnung für die Herstellung der zuvor beschriebenen Fenstertypen, zur Vorlage bei dem Bauherrn und der Bauleitung zur Abstimmung und Freigabe zur Fertigung.

Ansichten  M 1:10
Schnitte  M 1:10

Die Werkplanung ist vor Beginn der Fensterfertigung bei der Bauleitung zur Freigabe vorzulegen.
Menge: 1,000 psch

*Hinweis: Anforderungen an Festverglasung*
Soweit in den einzelnen Positionen nichts abweichendes angegeben ist, gelten für
die Fenster folgende Anforderungen:

Herstellen, liefern und einbauen einer hochwärmegedämmten Aluminium Festverglasung mit 75 mm Grundbautiefe im gleichen System wie in den Vorpositionen.

Konstruktionsmerkmale:
Das System ist mit rechteckigen Glasleisten auszustatten.
Die Montage der Glasleisten erfolgt mittels toleranzausgleichenden Kunststoffhaltern.

Profilbautiefen:
Blendrahmen75 mm

Profilansichtsbreiten:
Blendrahmen, unten 59 mm
Blendrahmen, seitlich und oben 59 mm

Glasaufbau:  3-fach Wärmedämmglas, Argon 0,7
Glasart außen Float
Glasart mitte Float
Glasart innen VSG
U-Wert des Fensters mit Dreischeibenverglasung, 20% Rahmenanteil, Tab. F.4
(verbesserter Randverbund)
Ug ≤ 0,70
Uf ≤ 1,50 W/(m²K)

Oberfläche: werkseitig endbehandelt, pulverbeschichtet
Farbton:  RAL 7005 mausgrau

**07.01.7 Aluminium Festverglasung, 1850/1900 mm**
wie "Anforderungen an Festverglasung" beschrieben

Öffnungsmaß Holzrahmenbau: 1850 x 1900 mm
Menge: 12,000 St

**07.01.8 Werkplanung für neu zu fertigende Festverglasung**
Anfertigung einer Werkzeichnung für die Herstellung der zuvor beschriebenen Fenstertypen, zur Vorlage bei dem Bauherrn und der Bauleitung zur Abstimmung und Freigabe zur Fertigung.

Ansichten  M 1:10
Schnitte  M 1:10

Die Werkplanung ist vor Beginn der Fensterfertigung bei der Bauleitung zur Freigabe vorzulegen.
Menge: 1,000 psch

#### Bereich 07.02 Außentüren

*Hinweis: Anforderungen an Türen*
Soweit in den einzelnen Positionen nichts abweichendes angegeben ist, gelten für die Türen folgende Anforderungen:

Herstellen, liefern und einbauen eines hochwärmegedämmten Aluminium Tür-Systems mit 75 mm Grundbautiefe und Verbundpaneel bzw. Isolierverglasung als Türfüllung. Ausführung systemneutral; angebotene Systeme müssen die beschriebenen optischen, konstruktiven und funktionalen Eigenschaften erfüllen.

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
Produkt der Planung: Schüco AD UP 75 o. glw.

Konstruktionsmerkmale:
- flächenbündige Außenansicht mit außen umlaufender 7 mm Schattenfuge.
- 5 Kammer Profilaufbau, symmetrisch angeordnet, bestehend aus drei Aluminiumschalen, verbunden mittels spezieller Isolierstege ohne Dämmschäume
- Türflügelprofile als Hybridverbund mit einem großem schubfesten Anteil zwischen Innen- und Mittelschale sowie einer entkoppelten Außenschale, als "schubloser Verbund" auszuführen.
- Verglasung mittels rechteckiger Glasleisten.
- Befestigung der Glasleisten mittels toleranzausgleichenden Kunststoffhalter bzw. gleichwertigen Befestigungselementen
- konstruktive Entkopplung zwischen äußerer Aluminiumhalbschale und Isoliersteg erfolgen zur Minimierung temperaturbedingter Verformungen (Bimetalleffekt)
- AusführungTürflügel mit 4-seitig umlaufenden, auf Gehrung gefertigten Flügelprofil
- Abdichtung über eine Mitteldichtung sowie zwei Anschlagsdichtungsebenen
- Beschlagsbefestigung in der tragenden Aluminiumschale bzw. Profilschale, nicht im Isoliersteg
- Bauwerksbefestigung ist konstruktiv mittig im Profilbereich über die Profilmittelschale zu ermöglichen
- unterer Türabschluss mit stabilisierender, thermisch getrennter Aluminiumschwelle einschl. geeigneter Dichtformstücke

Uf Rahmen ≤ 1,60 W/(m²K)

Profilbautiefen:
Blendrahmen, Pfosten, Riegel 75 mm
Flügelrahmen (Tür) 75 mm

Profilansichtsbreiten:
Blendrahmen, seitlich und oben 76 mm
Flügelrahmen nach außen öffnend 119 mm

Wartungsarme Rollentürbänder
Dreiteilige Aluminium-Rollentürbänder mit einer Abmessung von 22 x 200 mm, für Flügellasten bis 200 kg.

Die Beschlagtechnik zur sicheren Verankerung und Justierung ist im Türfalz anzuordnen. Eine Feinjustierung des Türflügels muss ohne Aushängen des Türflügels möglich sein.

Gebrauchsklasse nach DIN EN 1935: Klasse 4
Korrosionsschutz nach DIN EN 1670: Klasse 4
Bandklasse nach DIN EN 1935: Klasse 14
Mechanische Beanspruchung nach DIN EN 12400: Klasse 8

Beschläge:  PZ-vorgerichtet
Türgarnituren in gesonderter Position.

Oberfläche: werkseitig endbehandelt, pulverbeschichtet
Farbton: RAL gem. Farbkonzept

angebotenes Produkt: '.............................'

(vom Bieter einzutragen)

**07.02.1 AT 1.10, AT 1.11 - Aluminium Tür 1-flgl. mit Verbundpaneel, 1135/2200 mm**
wie "Anforderungen an Türen" beschrieben

Türnummer: AT 1.10, AT 1.11 gem. Türliste
Öffnungsmaß: 1135 x 2200 mm
Türfüllung: einbruchhemmendes Verbundpaneel nach DIN EN 1627
Innenschale: 2 mm Aluminiumblech
Dämmkern: 40 mm Polystyrol-Hartschaum
Außenschale: 2 mm Aluminiumblech
- mit thermisch verbessertem Abstandshalter

Technische Daten:
Widerstandsklasse nach DIN EN 1627 WK2
Bemessungswert der Wärmeleitfähigkeit: l = 0,033 W/(mK)
U-Wert Up: 0,79 W/m²K
Gesamtdicke: 44 mm

Mit druckfestem Einleimer als Abstandshalter, durch Schrauben im Abstand von max. 300 mm, jedoch mindestens 3 Schrauben je Seite, gegen Verschieben gesichert.

Drückerhöhe: erhöhter Einbau, 1,60 m über OK FFB
Türgarnitur in gesonderter Position
Menge: 2,000 St

**07.02.2 AT 1.02 - Aluminium Tür 1-flgl. mit Verglasung, 1135/2200 mm**
wie "Anforderungen an Türen" beschrieben

Türnummer: AT 1.02 gem. Türliste
Öffnungsmaß: 1135 x 2200 mm

Türfüllung:  3-fach Wärmedämmglas, Argon 0,7
Glasaufbau:  Glasart außen VSG
  Glasart mitte Float
  Glasart innen VSG
(verbesserter Randverbund)
Ug ≤  0,70 W/(m²K)

Drückerhöhe: erhöhter Einbau, 1,60 m über OK FFB
Türgarnitur in gesonderter Position
Menge: 1,000 St

**07.02.3 AT 1.04, AT 1.06, AT 1.21 - Aluminium Tür 1-flgl. mit Verglasung, 1135/2200 mm**
wie "Anforderungen an Türen" beschrieben

Türnummer: AT 1.04, AT 1.06, AT 1.21 gem. Türliste
Öffnungsmaß: 1135 x 2200 mm

Türfüllung:  3-fach Wärmedämmglas, wie vor

Drückerhöhe: vertiefter Einbau, 0,85 m über OK FFB
Türgarnitur in gesonderter Position
Menge: 3,000 St

**07.02.4 AT 1.19 - Aluminium Tür 1-flgl. mit Verglasung, 1135/2200 mm**
wie "Anforderungen an Türen" beschrieben

Türnummer: AT 1.19 gem. Türliste
Öffnungsmaß: 1135 x 2200 mm

Türfüllung:  3-fach Wärmedämmglas, wie vor

Drückerhöhe: normal
Türgarnitur in gesonderter Position
Menge: 1,000 St

**07.02.5 HE 1.01-1 - Aluminium Tür 2-flgl. mit Verglasung, 2010/2200 mm**
wie "Anforderungen an Türen" beschrieben, jedoch 2-flüglig

Türnummer: HE 1.01-1 gem. Türliste
Öffnungsmaß: 2010 x 2200 mm

Türfüllung:  3-fach Wärmedämmglas, wie vor

Drückerhöhe: normal
Türgarnitur in gesonderter Position

Gangflügel vorgerüstet für selbstverriegelndes Panikschloss und Drehtürantrieb (beides in gesonderter Position), Standflügel nur manuell über verdeckt liegende Standflügelverriegelung (Treibriegel) öffenbar
Menge: 1,000 St

**07.02.6 HE 1.01-2 - Aluminium Tür 2-flgl. mit Verglasung, 2010/2200 mm**
wie "Anforderungen an Türen" beschrieben, jedoch 2-flüglig

Türnummer: HE 1.01-2 gem. Türliste
Öffnungsmaß: 2010 x 2200 mm

Türfüllung:  3-fach Wärmedämmglas, wie vor

Drückerhöhe: normal
Türgarnitur in gesonderter Position

Gangflügel vorgerüstet für PZ-Schloss, Standflügel nur manuell über verdeckt liegende Standflügelverriegelung (Treibriegel) öffenbar
Menge: 1,000 St

**07.02.7 Werkplanung für neu zu fertigende Türen**
Anfertigung einer Werkzeichnung für die Herstellung der zuvor beschriebenen Türen, zur Vorlage bei dem Bauherrn und der Bauleitung zur Abstimmung und Freigabe zur Fertigung.

Ansichten  M 1:10
Schnitte  M 1:10

Die Werkplanung ist vor Beginn der Türfertigung bei der Bauleitung zur Freigabe vorzulegen.
Menge: 1,000 psch

**07.02.8 Wechselgarnitur für Außentüren**
Edelstahl-Schutz-Schmalschild-Wechsel-Garnitur mit Zylinder-Abdeckung für Profiltüren:

- geprüft nach DIN 18257ES1(SK2)

Lagerung:  außen gekröpfter Knopf fest,  ummontierbar; innen gekröpfter Türgriff  fest/drehbar, Rückholfeder,  wartungsfreies Gleitlager
Verbindung:  Profilvollstift
Zylinder-Abdeckung: gehärteter Stahl, für vorstehende Zylinderlänge 10-18 mm
Unterkonstruktion: außen Stahl, innen Zamak oder  gleichwertige Ausführung, Stütznocken
Befestigung:  verdeckt, durchgehend

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Produkt der Planung: HOPPE Paris o. glw

Angebotenes Fabrikat '.............................'

  (vom Bieter einzutragen)
Menge: 3,000 St

**07.02.9 Drückergarnitur für Außentüren**
Edelstahl-Schutz-Schmalschild-Türgriff-Garnitur mit Zylinder-Abdeckung für Profiltüren:

- geprüft nach DIN 18257

Lagerung:  gekröpfte Türgriffe fest/drehbar,  Rückholfeder, wartungsfreies Gleitlager
Verbindung:  Profilvollstift
Zylinder-Abdeckung: gehärteter Stahl, für vorstehende Zylinderlänge 10-18 mm
Unterkonstruktion: außen Stahl, innen Zamak oder  gleichwertige Ausführung, Stütznocken
Befestigung:  verdeckt, durchgehend
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Produkt der Planung: HOPPE Paris o. glw

Angebotenes Fabrikat '.............................'

  (vom Bieter einzutragen)
Menge: 5,000 St

**07.02.10 Wechselgarnitur für Außentüren mit Anti-Panik-Funktion**
Edelstahl-Rauchdicht-Schutz-Schmalschild-Wechsel-Garnitur mit Zylinder-Abdeckung für Profiltüren:

- geprüft nach DIN 18273 und mitgeprüft in Notausgangs-Verschlüssen nach DIN EN 179

Lagerung:  außen gekröpfter Knopf fest,  ummontierbar; innen gekröpfter Türgriff  fest/drehbar, Rückholfeder,  wartungsfreies Gleitlager
Verbindung:  Profilvollstift
Zylinder-Abdeckung: gehärteter Stahl, für vorstehende Zylinderlänge 10-18 mm
Unterkonstruktion: außen Stahl, innen Zamak oder  gleichwertige Ausführung, Stütznocken
Befestigung:  verdeckt, durchgehend

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Produkt der Planung: HOPPE Paris o. glw

Angebotenes Fabrikat '.............................'

  (vom Bieter einzutragen)
Menge: 1,000 St

#### Bereich 07.03 Türtechnik

**07.03.1 Selbstverriegelndes Panik-Motorschloss für 1-flgl. Rohrrahmentüren**
Selbstverriegelndes Panik-Motorschloss für Rohrrahmentüren mit elektrischer Überwachung und geteilter Drückernuss
Rohrrahmenschloss für den Einsatz in Flucht- und Rettungswegtüren, geeignet für Profilrahmentüren aus Metall (z. B. Aluminium/Stahl).
- Ausführung mit mechanischer und elektrischer Ablaufsicherung zum Betrieb über eine externe Motorschlosssteuerung.
- Schloss mit Panikfunktion für einflügelige Türen (z. B. Panikfunktion E oder gleichwertig) gemäß den Anforderungen der DIN EN 179 geeignet für den Einsatz mit Profilzylindern, auch Elektronik- und Freilaufzylindern.
- mit integrierter Tagesentriegelungsfunktion (Dauerentriegelung).
- Ausstattung mit elektrischen Rückmeldekontakten zur Zustandsüberwachung, mindestens für folgende Signale:
        - Betätigung der Steuerfalle
        - Drückerbetätigung / Panikentriegelung
- Panikentriegelung über Türdrücker.

Lieferung einschließlich:
        - Schlosskasten mit Stulp aus korrosionsbeständigem Material (z. B. Edelstahl)
        - passendes Schließblech aus korrosionsbeständigem Material

Montage und funktionsgerechte Einstellung einschließlich aller erforderlichen Befestigungs- und Anschlussarbeiten.

Technische Merkmale:
Dornmaße: 35, 45 mm
Entfernung: 92 mm (PZ), 94 mm (RZ)
Stulp: 270 x 24 mm
DIN-R.: universell (Stulp 24)
Zylinderlochung: PZ, RZ
Nuss: 9 mm vierkant
Betriebsspannung: 24 V DC

Zulassungen und Zertifikate:
Geprüft nach EN 179
Geprüft nach EN 1125
Geprüft nach EN 14846

Einsatzbereich:
Hauseingangstür HE 1.01-1 gem. Türliste

Zubehör:
Anschlußkabel
verdeckter Kabelübergang

Montage- und Serviceleistungen:
Montage gemäß Herstellvorschriften
Abnahmeprüfung gemäß Herstellervorschriften

Produkt der Planung: dormakaba SVP 2000 o. glw.
angeb. Fabrikat: '.............................'

(vom Bieter einzutragen)
Menge: 1,000 St

**07.03.2 Freilauftürschließer für 1-flg. Türen mit Standard-Gleitschiene**
Elektrohydraulischer Türschließer mit integrierter Feststellfunktion zur Montage an 1-flgl. Drehflügeltüren.

Schließkörper mit Abmessungen ca. 413×52×71 mm (H×T×B).
Schließkraft einstellbar im Bereich EN 2–5.
Freilauffunktion ab 0° Türöffnungswinkel.

Montage über verdeckt liegende Montageplatte mit Bohrbild gemäß DIN EN 1154, Beiblatt 1.
Nicht sichtbare Verschraubung.
Stufenlos einstellbare Schließgeschwindigkeit sowie einstellbarer Endschlag im Bereich von ca. 7° bis 0°.
Technische Merkmale:
Betriebsspannung 24 V DC
Schutzart: IP 30

Normen, Zulassungen und Nachweise:
- Fertigung nach DIN ISO 9001
- Umwelt Produktdeklaration ISO 14025 und EN 15804
- Türschließer geprüft nach EN 1154 und EN 1155
- CE-Kennzeichnung für Bauprodukte
- Barrierefrei nach DIN 18040 für Türbreiten bis 1.250 mm
- Allgemein bauaufsichtlich zugelassen für die Verwendung in Feststellanlagen.
- erforderliche Abnahmeprüfung ist vorzusehen.
Klassifizierung gem. DIN EN 1154:
- Schließen aus 180° Türöffnung Klasse 4
- Dauerfunktion 500000 Zyklen (Klasse 8)
- Türschließergröße EN 2-5
- Anwendbarkeit an Feuer- u. Rauchschutztüren Klasse 1
- Sicherheit Klasse 1
- Korrosionsbeständigkeit Klasse 3
Klassifizierung gem. DIN EN 1155:
- Anwendungsklasse 3
- Dauerfunktion 500000 Zyklen (Klasse 8)
- Feststellungsgröße EN 3-5
- Anwendbarkeit an Feuer- u. Rauchschutztüren Klasse 1
- Sicherheit Klasse 1
- Korrosionsbeständigkeit Klasse 3
Türart:
1-flg.
Türflügelbreite (mm): bis 1.250
Montageposition:
Kopfmontage Bandgegenseite
DIN-Links und DIN-Rechts verwendbar
Farbe:
silberfarbig ähnlich RAL 9006

Produkt der Planung: dormakaba TS 99 FL im Contur Design o.glw.

angebotenes Produkt: '.............................'

  (vom Bieter einzutragen)
Menge: 8,000 St

**07.03.3 Elektromechanischer Drehflügeltürantrieb für Türbreiten bis 1100 mm**
Elektromechanischer Niedrigenergie-Drehflügeltürantrieb für automatische Drehflügeltüren im Innen- und Außenbereich. Geeignet für ein- und zweiflügelige Türen, auch für Feuer- und Rauchschutztüren, Flucht- und Rettungswegtüren sowie barrierefreie Zugänge.

Systembeschreibung/Funktionen
- Niedrigenergieantrieb mit einstellbarer Antriebskraft im Bereich ca. 67 N, modular erweiterbar bis ca. 150 N.
- Antriebseinheit mit Abmessungen ca. 70×130×685 mm (H×T×B).
- Antriebsgewicht ca. 10,8 kg ohne Verkleidung, ca. 12 kg einschließlich Verkleidung.

Montage über verdeckt liegende Montageplatte mit integriertem Kabelkanal zur vereinfachten Installation.
- Ausführung für DIN-Links und DIN-Rechts verwendbar sowie für Montage auf Band- oder Bandgegenseite geeignet.
- Automatikbetrieb mit selbstlernender Anpassung an äußere Einflüsse (z. B. Windlast).
- automatische Türöffnung durch manuelles Anstoßen der Tür (Impulsöffnung) einstellbar.
- alternativ Betrieb als Türschließer mit kraftunterstützter manueller Öffnung (Servo-Funktion).
- maximale erforderliche Öffnungskraft bei kraftunterstützter manueller Türöffnung ≤ 25 N gemäß DIN 18040 bzw. DIN SPEC 1104.
- automatische Fahrkurvenanpassung mit Blockiererkennung sowie integrierter Überlastschutz mit temperaturabhängiger Regelung.

Folgende Parameter einstellbar:
        - Öffnungs- und Schließzeit
        - Öffnungs- und Schließgeschwindigkeit
        - Antriebskraft
        - Öffnungsdämpfung
        - Endschlag
Offenhaltezeit einstellbar im Bereich ca. 0–30 s, zusätzlich separate Offenhaltezeit für Sonderimpulse.
Interner Programmschalter mit Betriebsarten:
        - AUS
        - AUTOMATIK
        - DAUERAUF
        - AUSGANGSBETRIEB
Statuskontakt zur Anbindung an Gebäudeleittechnik oder andere externe Systeme.
Rückmeldung der Türverriegelung zur Ansteuerung von elektrischen Türöffnern oder Motorschlössern.
Einstellbare Entriegelungszeit und -kraft.
Impulseingang für externe Steuergeräte (z. B. Kommunikationsanlagen) 8–24 V AC/DC.

Weitere Ausstattungsmerkmale:
        - integrierter Betriebszyklenzähler
        - Energiesparmodus bei geschlossener Tür
        - LED-Statusanzeige mit Wartungshinweis
        - integrierte Schnittstelle zur Parametrierung und Servicezwecken

Technische Daten:
Versorgungsspannung: 230 V AC ± 10 %, 50 Hz
Leistungsaufnahme max.: ca. 120 W
Spannungsversorgung für externe Verbraucher:
24 V DC ± 10 %, max. 1,5 A
Schließkraftbereich: EN 2–4 gemäß DIN EN 1154
Schutzart: IP 20
Betriebsgeräusch: < 50 dB(A)
Öffnungs- und Schließgeschwindigkeit einstellbar.
Maximaler Türöffnungswinkel: ca. 110°

Zulassungen und Nachweise:
Baumustergeprüft nach DIN 18650 bzw. EN 16005, Klasse 3 (Dauerfunktion ca. 1 Mio. Zyklen).
Zugelassen für den Einsatz an Feuer- und Rauchschutztüren gemäß DIN 18263-4.
Umweltproduktdeklaration gemäß ISO 14025.
Barrierefreie Nutzung mit Öffnungskräften ≤ 25 N gemäß DIN 18040.
Fertigung im Rahmen eines Qualitätsmanagementsystems nach ISO 9001.

Montage:
Türart: 1-flügelige Rohrrahmentür.
Montageposition: Bandgegenseite mit Gleitschiene.
Sturztiefe: ca. −30 mm bis +30 mm.
Verkleidung Standardlänge ca. 685 mm, Oberfläche z. B. silberfarbig ähnlich RAL 9006 oder gleichwertig.

Zubehör/Systemkomponenten:
Brandschutzkomponenten:
Handauslösetaster zur manuellen Auslösung der Schließfunktion im Brandfall.

Sicherheitssensorik:
Sicherheits-Laserscanner zur Absicherung automatischer Drehflügeltüren mit integrierter Überwachung der Nebenschließkante.

Manuelle Impulsgeber:
Großflächiger Taster zur Türöffnung mit Aufdruck „Tür auf“, geeignet für Innen- und Außenmontage, Schutzart IP 44, Ausführung z. B. aus Edelstahl.

Programmschalter:
Externer Programmschalter, Unterputzmontage, abschließbar über Profilhalbzylinder.

Türverriegelung:
Selbstverriegelndes Panik-Motorschloss in separater Position.

Kabelübergänge:
Kabelübergang mit Spiralschutz zur verdeckten und quetschfreien Leitungsführung zwischen Türflügel und Rahmen.

Montage und Inbetriebnahme:
Fachgerechte Montage, Anschluss und Inbetriebnahme einschließlich Funktionsprüfung und Einstellung der Betriebsparameter.

Produkt der Planung: dormakaba ED 100 o. glw.
angebotenes Produkt: '.............................'

  (vom Bieter einzutragen)
Menge: 1,000 St

**07.03.4 Fingerschutzrollo**
Fingerschutz zur Sicherung der Gegenbandseite an der Nebenschließkante.
TÜV/GS zertifiziert nach EN 16654.
Selbsttätig auf konstante Spannung ziehendes Schutzrollo.
Profile aus Aluminium - eloxiert C-0
Abdeckung aus Kunstfaser, Auszugslänge 260 mm, feuerhemmend ausgerüstet, Farbe schwarz.
Standardlänge 1.925 mm (für Normtüren nach DIN 18101 mit BRM 2000)

Produkt der Planung: Athmer Fingerschutz® Typ NR-25 o.glw.

angebotenes Produkt: '.............................'

  (vom Bieter einzutragen)
Menge: 9,000 St

**07.03.5 Türwächter für Türdrücker, mit Voralarm**
Lieferung und Einbau eines Einhand-Türwächters mit Voralarm, zur Montage unterhalb des Türdrückers.
- gemäß DIN EN 179
- Profilhalbzylinder

Ausführung/Lieferumfang:
- Metallausführung (Zink-Druckguss o.glw.),
- Farbe: grün z.B. RAL 6029
- verdeckt liegende Gehäusebefestigungen
- Profilhalbzylinder (Länge 30/10 mm)
- Batterie
- lang nachleuchtende Piktogramme für Tür und Gerät
- Signalgeber (mind. 95dB/1m Hauptalarm)
- einschl. passender Montageplatte für Profilrahmentüren aus Vorpositionen

Funktionen:
- Dauerfreigabe-Funktion (mit dem Geräteschlüssel)
- Voralarmauslösung bei leichter Berührung des Voralarm-Aufsatzes durch den Türdrücker
- dauerhafter Hauptalarm nur bei vollständigem Durchdrücken des Türdrückers
- Alarmrücksetzung (Reset) mit Geräteschlüssel

Produkt der Planung: GfS EH-Türwächter® mit Voralarm o. glw.

Angebotenes Fabrikat: '.............................'

  (vom Bieter einzutragen)
Menge: 1,000 St

#### Bereich 07.04 Aluminiumrahmen und -vordächer

**07.04.1 Aluminiumrahmen als aufgesetzter Zierrahmen 1958x2005 mm**
Aluminiumrahmen als aufgesetzter Zierrahmen in der Fassade vor das Fenster.

Herstellung, Lieferung und Einbau des Rahmens aus verschweißten Aluminium-Kastenprofilen, auf Gehrung geschnitten. Im Brüstungsbereich aufgedoppelt mit einem weiteren Kastenprofil. Seitliche Befestigung an der Holzrahmenkonstruktion der Fensteröffnung mittels angeschweißten Alu-L-Profilen sowie Alu-Befestigungslaschen.
Alle Schweißnähte sind im Sichtbereich oberflächenbündig glatt zu schleifen, sodass keine Übergänge zu sehen sind.

Hauptrahmen: Aluminium-Kastenprofil 120/60/4 mm
Aufdoppelung Brüstung: Aluminium-Kastenprofil 60/60/4 mm
Seitliche Aufdoppelung: Aluminium-L-Profil 120/60/6 mm
Befestigungslasche: 100/60/6 mm, vorgebohrt

Außenmaß des sichtbaren Rahmens: 1958x2005 mm

Oberfläche endbehandelt: Pulverbeschichtung
Farbton: RAL-Farbton gem. Farbkonzept

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
Sturzdetail

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seitlicher Anschluss

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
Anschluss Brüstungsbereich
Menge: 4,000 St

**07.04.2 Aluminiumrahmen als aufgesetzter Zierrahmen 1192x1195 mm**
wie vor, jedoch

Außenmaß des sichtbaren Rahmens: 1192x1195 mm
Menge: 1,000 St

**07.04.3 Aluminiumrahmen mit Vordach, 1958x2005 mm**
Aluminiumrahmen wie zuvor beschrieben, jedoch mit Vordach als Aluminium-Rost-Konstruktion.

Herstellung, Lieferung und Einbau des Rahmens wie zuvor beschrieben mit einem Vordach bestehend aus seitlichen Aluminium-Kasten-Profilen mit dazwischengeschweißten Aluminium-Flachprofilen als Lamellenrost.

Seitenprofil: Aluminium-Kastenprofil 60/60/4 mm
Lamellen: Aluminium-Flachprofil 10/60 mm, e = 40mm

Außenmaß des sichtbaren Rahmens: 1958x2005 mm
Ausladung Vordach ab Rahmen: 880 mm

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Menge: 8,000 St

**07.04.4 Vordach als Lamellenrost, Fenster, 1391 mm**
Vordach als Aluminium-Rost-Konstruktion über Fenstern.

Herstellung eines Vordachs bestehend aus einem wandseitigen sowie zwei seitlichen Aluminium-Kasten-Profilen mit dazwischengeschweißten Aluminium-Flachprofilen als Lamellenrost.

Wandprofil: Aluminium-Kastenprofil 120/60/4 mm
Seitenprofil: Aluminium-Kastenprofil 60/60/4 mm
Lamellen: Aluminium-Flachprofil 10/60 mm, e = 40mm
Befestigung mittels angeschweißten Aluminium-Winkeln

Breite: 1391 mm
Ausladung Vordach (ab Befestigungsebene): 740 mm
Menge: 10,000 St

**07.04.5 Vordach als Lamellenrost, Tür, 1226 mm**
wie vor, jedoch über Türen.

Breite: 1226 mm
Ausladung Vordach (ab Befestigungsebene): 740 mm
Menge: 2,000 St

**07.04.6 Werkplanung für neu zu fertigende Aluminiumrahmen und Vordächer**
Anfertigung einer Werkzeichnung für die Herstellung der zuvor beschriebenen Aluminiumrahmen und -vordächer, zur Vorlage bei dem Bauherrn und der Bauleitung zur Abstimmung und Freigabe zur Fertigung.

Ansichten  M 1:10
Schnitte  M 1:10

Die Werkplanung ist vor Beginn der Fertigung bei der Bauleitung zur Freigabe vorzulegen.
Menge: 1,000 psch

**07.04.7 Fensterbankabdeckung,Alublech,Z 333**
Fensterbankabdeckung inkl. aller Anschlüsse, Falze, Ausschnitte und Abkantungen sowie der elastischen Verfugung an Fenster und Aluminiumrahmen.
Befestigungsart : verdeckte Befestigung
Material  : Aluminiumblech
Blechdicke  : 0,8 mm
Zuschnitt  : 333 mm

Oberfläche endbehandelt: Pulverbeschichtung
Farbton: RAL-Farbton gem. Farbkonzept
Menge: 23,100 m

**07.04.8 Fensterbankabdeckung,Alublech,Z 270**
Fensterbankabdeckung inkl. aller Anschlüsse, Falze, Ausschnitte und Abkantungen sowie der elastischen Verfugung an Fenster und Holzrahmenbau.
Befestigungsart : verdeckte Befestigung
Material  : Aluminiumblech
Blechdicke  : 0,8 mm
Zuschnitt  : 270 mm

Oberfläche endbehandelt: Pulverbeschichtung
Farbton: RAL 7005 mausgrau
Menge: 36,300 m

#### Bereich 07.05 Sonnenschutz

*Hinweis: Anforderungen an Modulraffstoren*
Herstellung, Lieferung und fachgerechte Montage eines außenliegenden Raffstoresystems für den Sonnenschutz. Die Anlage ist als modular aufgebautes System auszuführen und umfasst einen Kasten aus stranggepresstem Aluminium, den Lamellenbehang, das Führungssystem sowie die Antriebseinheit einschließlich aller für den ordnungsgemäßen Betrieb erforderlichen Bauteile.
Für das angebotene System ist eine gültige Umweltproduktdeklaration nach ISO 14025 in Verbindung mit EN 15804 vorzulegen.
Der Leistungsumfang schließt neben der Lieferung sämtliche Montagearbeiten, die Justierung der Anlage, die betriebsfertige Inbetriebnahme sowie eine abschließende Funktionskontrolle ein. Alle erforderlichen Systemkomponenten, Anschlussmaterialien und Befestigungselemente sind Bestandteil der Leistung.
Die fachgerechte Ausbildung der Anschlussbereiche zwischen Bauwerk, Fensterkonstruktion und Sonnenschutzanlage ist sicherzustellen. Hierzu gehören alle Maßnahmen zur dauerhaften, witterungsbeständigen und funktionssicheren Abdichtung.

Systemkomponenten:
Kasten / Blende:
Raffstorenkasten aus hochwertigem stranggepresstem Aluminium mit mehrteiliger Blendenkonstruktion und Revisionsdeckel.
Optimierte Blendentiefe ca. 120 mm.
Seitenteile aus formstabilem Druckguss zur Aufnahme der Führungsschienen.
Alle sichtbaren Schraubverbindungen sind mit farblich passenden Abdeckkappen zu versehen.

Materialien:
- Kasten, Führungsschienen und Endleisten aus stranggepresstem Aluminium
- Farbausführung nach Herstellerfarbkollektion
- Oberflächen dauerhaft korrosionsbeständig

Kopfleiste / Mechanik:
Kopfleiste aus beschichtetem Aluminiumband (ca. 1,2 mm Materialstärke), rollgeformt zum U-Profil.
Abmessungen ca.Höhe: 51 mm
  Breite: 58 mm
Die Kopfleiste ist nach unten geschlossen und nimmt folgende Bauteile auf:
- Antriebseinheit
- Aufzugsbandspulen
- Antriebswelle aus Aluminium
Bandspulen als Lagergehäuse für Aufzugs- und Wendemechanismus aus schlagfestem, wärmebeständigem Kunststoff mit selbstschmierenden Eigenschaften.
Die Lamellenverstellung erfolgt stufenlos.
Die Konstruktion ist so auszulegen, dass Wartungsarbeiten und Austausch von Aufzugsbändern ohne Demontage des Behangs oder der Kopfleiste möglich sind.
Eine Nachjustierung bei Schrägzug muss ohne Demontage der Anlage möglich sein.

Aufzugsbänder:
Hochreißfeste Aufzugsbänder aus Polyestergewebe mit verstärktem Kantenschutz.
Eigenschaften:
- hohe Reißfestigkeit (≥ ca. 700 N)
- UV-beständig
- scheuerfest
- verrottungsbeständig
Farbe: schwarz oder grau.

Antrieb:
Elektrischer Rohr- bzw. Mittelmotor:
- Betriebsspannung 230 V / 50 Hz
- integriertes Getriebe
- integrierte Endabschaltung
- thermischer Motorschutz
- Schutzart mindestens IP44
Einstellung der Endlagen direkt am Antrieb.
Die Steuerung der Anlage erfolgt über bauseitige Taster bzw. Schalter.
Die Auf- und Abfahrt des Behangs sowie die Lamellenwendung sind motorisch auszuführen.

Seilführung:
Führung der Lamellen und der Endleiste über Polyamid-ummantelte Edelstahl-Spiralseile.
Eigenschaften:
- Edelstahlseil, mehrdrähtig
- Durchmesser ca. 3 mm
- Polyamid-Ummantelung transparent, silberfarben oder schwarz
Seilspannung über Feder-Spannsystem mit Spannhalter und Spannschraube.

Lamellen:
Flachlamellen aus Aluminium:
- Lamellenbreite ca. 80 mm
- konkav gewölbte Form
- thermolackierte Oberfläche
- hohe Farb- und Glanzbeständigkeit
- UV- und korrosionsbeständig
Lamellen mit:
- Kantenlackierung
- Ausstanzungen für Aufzugsband
- Fixierung für Kordelleiterband
Kordelleiterband aus Polyestergarn, ausgeführt mit Stegschnüren.
Farben: schwarz oder grau.

Endleiste:
Stranggepresste Aluminium-Endleiste mit aufliegender Decklamelle.
Allgemeine Anforderungen
Alle Bauteile müssen:
- witterungsbeständig
- UV-beständig
- wartungsfreundlich
- dauerhaft funktionsfähig
ausgeführt sein.
Montage, Einstellung und Inbetriebnahme erfolgen gemäß Herstellervorschriften.
Nach Abschluss der Arbeiten ist eine Funktionsprüfung der gesamten Anlage durchzuführen.

Blendenhöhe (BxH):  200 (120x200 mm)

Seilführung:  Standard Seilspannhalter

Oberfläche Aluminium „ohne Raffstorenbehang“: pulverbeschichtet,
in Farbnummer/Bezeichnung: ähnlich RAL 7005 Mausgrau oder  Graualumium

Antriebsart:  drahtgebundener Motor

Produkt der Planung: ROMA MODULO.P o. glw.

Angebotenes Fabrikat und Typ: '.............................'

  (vom Bieter einzutragen)

**07.05.1 Raffstore für Fenstergröße 1,30x1,30 m**
Raffstore wie in "Anforderungen an Modulraffstoren" beschrieben für
Fenstergröße: 1,30 x 1,30 m
Menge: 18,000 St

**07.05.2 Raffstore für Fenstergröße 1,30x0,60 m**
Raffstore wie in "Anforderungen an Modulraffstoren" beschrieben für
Fenstergröße: 1,30 x 0,60 m
Menge: 2,000 St

**07.05.3 Raffstore für Fenstergröße 1,85x1,90 m**
Raffstore wie in "Anforderungen an Modulraffstoren" beschrieben für
Fenstergröße: 1,85 x 1,90 m
Menge: 12,000 St

#### Bereich 07.06 Innenfensterbänke und Sitzkästen

**07.06.1 Fensterbank, Sperrholz, liefern und montieren, 1050 mm**
Fensterbank für innen aus mehrlagiger, kreuzweise verleimter Sperrholzplatte liefern und montieren, inkl. Beschichtung.

Die seitlich auskragenden Ecken sind abgerundet zu fertigen
(r= ca. 2-3 cm), alle Kanten sind ebenfalls mit einem Mindestradius von 2mm abzurunden. Befestigung auf Holz. Anschluss an aufgehende Bauteile mit transparenter Silikonfuge.

Holzart  : Buche
Dicke  : 25 mm
Breite  : 215 mm
Einzellänge  : 1050 mm

Oberfläche  : geschliffen mit Körnung  mind. 120,  werkseitig endbehandelt, pflanzliches  lösemittelfreies Arbeitsplattenöl im  System nach Herstellerangabe
Farbton  : farblos

angeb. Fabrikat Beschichtung: '.............................'

  (vom Bieter einzutragen)
Menge: 4,000 St

**07.06.2 Fensterbank, Sperrholz, liefern und montieren, 1150 mm**
wie vor, jedoch
Einzellänge  : 1150 mm
Menge: 1,000 St

**07.06.3 Fensterbank, Sperrholz, liefern und montieren, 1250 mm**
wie vor, jedoch
Einzellänge  : 1250 mm
Menge: 20,000 St

**07.06.4 Fensterbank, Sperrholz, liefern und montieren, 1650 mm**
wie vor, jedoch
Einzellänge  : 1650 mm
Menge: 2,000 St

**07.06.5 Sitzkästen, Sperrholz, liefern und montieren, 1850x1865x500 mm**
Herstellen und Einbau von aus der Außenwand nach innen auskragenden Sitzkästen aus mehrlagiger, kreuzweise verleimter Sperrholzplatte, inkl. Beschichtung.

Alle Kanten und Ecken sind  mit einem Mindestradius von 2 mm abzurunden. Befestigung auf Holz. Anschluss an aufgehende Bauteile mit transparenter Silikonfuge. Platten auf Gehrung geschnitten und miteinander verleimt und miteiander und mit dem Holzrahmenbau verschraubt.

Holzart  : Buche
Dicke  : 25 mm
Breite  : 1850 mm
Höhe  : 1865 mm
Tiefe  : 500 mm

Oberfläche  : geschliffen mit Körnung  mind. 120, werkseitig endbehandelt, pflanzliches  lösemittelfreies Arbeitsplattenöl im  System nach Herstellerangabe
Farbton  : farblos

angeb. Fabrikat Beschichtung: '.............................'

  (vom Bieter einzutragen)
Menge: 10,000 St
